# Schulzentrum Roxel
Angebotsaufforderung (GAEB DA XML 3.3, DA83)
Projekt: 745
Währung: EUR
Auftraggeber: Stadt Münster, Amt für Immobilienmanagement, Albersloher Weg 33, 48155 Münster, DE
Erstellt mit: GXML Toolbox V3.3 R20230829, iTWO_64 V24.0.796, 17.07.2026

## 007 Dämmung
Datum: 17.07.2026

*Hinweis: Baubeschreibung*
Allgemeine Baubeschreibung

Für die neue Gesamtschule West in Roxel plant die Stadt Münster auf dem bestehenden Schulgelände einen barrierefrei angebundenen Erweiterungsneubau mit Mensa und naturwissenschaftlichen Fachräumen.

Das dreigeschossige Gebäude wird aufgrund der Hanglage im Untergeschoss in Massivbauweise errichtet. Hierauf werden die beiden Obergeschoss (EG + OG) aus vorgefertigten Holzrahmenbauelementen aufgestellt. Ausnahmen bilden hier die beiden Treppenhäuser, der Aufzugskern und die Lüftungsschächte, die ebenfalls in Massivbauweise errichtet werden. Der Neubau wird über eine verglaste Fuge an das westliche Bestandsgebäude aus dem Jahre 2008 angebunden.

Im Untergeschoss befindet sich die Mensa mit den dazugehörigen Küchenbereich, Sanitäranlagen, sowie Technikräumen. In den Obergeschossen sind die naturwissenschaftlichen Unterrichtsräume einschließlich der zugehörigen Sammlungen untergebracht.

Der nördliche Teil der Mensa grenzt an den niedrig liegenden Teil des Schulhofes und wird von hier ebenerdig erschlossen.

Die Flachdächer werden begrünt, zudem wird auf der obersten Dachfläche eine Photovoltaikanlage errichtet.

Grundstück und Baustelle

Das Baugrundstück für den Erweiterungsneubau befindet sich auf dem westlichen Teil des
Schulgrundstücks der Gesamtschule Münster West im Stadtteil Roxel an der Tilbecker Straße 24-26 in Münster. Das Baufeld ist aktuell Teil des Schulhofes, welcher im Rahmen der Maßnahme für die Bauzeit gesperrt wird.

Die Topographie des Geländes weißt Höhenunterschiede von bis zu ca. 3,50 m auf. Das neue Gebäude wird in den derzeit vorhandenen Hang gebaut. Dafür wird der mit Rasen bewachsene Hang abgetragen. Drei Planaten die sich im Baufeld befinden werden vorab gefällt. Die vorhandene Rampe, die derzeit als Feuerwehrzufahrt dient, wird über die Bauzeit erhalten.

Die Erschließung der Baustelle erfolgt, kommend von der Tilbecker Straße, über den westlich des Schulkomplexes angrenzenden Parkplatz, welcher von der Schule, als auch vom Hallenbad Roxel und dem ebenfalls ansässigen Sportverein genutzt wird. Hier sind auch Haltestellen des öffentlichen Nahverkehrs verortet.

Mit Schülerverkehr (Fahrschüler)  welcher den Baustellenverkehr im Bereich des Parkplatzes quert, ist insbesondere in den Morgenstunden, sowie mittags und am frühen Nachmittag zu rechnen. Mit der Schule und den Baubeteiligten wird es zu Ausführungsbeginn Abstimmungen geben, in denen Zeitfenster für die Anlieferungen von Baumaterial und Gerätschaften festgelegt werden, um ein Unfallrisiko durch die Querung von Baustellen- und Schülerverkehr zu vermeiden. Außerhalb dieser Zeitfenster sind Anlieferungen nur nach vorheriger Ankündigung und Abstimmungen möglich. Auflagen für Anlieferungen außerhalb der Zeitfenster sind:

1. Fußläufige Begleitung des Anlieferungsverkehrs bei An- und Abfahrt und insbesondere beim
Rückwärtsfahren
2. Fahren nur im Schritttempo

Diese Einschränkungen sind in die Einheitspreise einzukalkulieren.

Für die  Baustelle wird ein Baustellenlogistiker eingebunden.

Die geplanten Baustelleneinrichtungsflächen sind im anliegenden Baustelleneinrichtungsplan
gekennzeichnet.

Baulogistik:
Der Ausschreibung liegt ein Baulogistikhandbuch inkl. Anlagen bei. Diese Dokumente
gelten als vertraglich vereinbart und sind zwingend einzuhalten. Das Handbuch regelt
unter anderem die Themen Sicherheit, Flächenmanagement, Steuerung des
Baustellenverkehrs inkl. Transportanmeldung und Lieferzeiten, Schallschutz sowie die
Abfallentsorgung.

### 1 Technische Dämmung Abwasserleitungen

**Ausführungsbeschreibung 1 Dämmung von Abwasserleitungen aus PP (DN 70-DN 100)**
*Dämmung von Abwasserleitungen aus PP (DN 70-DN 100)*
Abwasserleitungen aus PP in den Nennweiten DN 32 bis DN 100 werden entsprechend den Anforderungen der DIN EN 12056 sowie DIN 1986-100 schalltechnisch und tauwasserschutztechnisch gedämmt.

Werkstoffe

Rohrmaterial: Polypropylen (PP)

Dämmstoff: nichtbrennbarer Mineralfaserwerkstoff

Ausführung

a) Passgenaue, rohrdimensionierte Dämmschalen bzw. Dämmhülsen entsprechend DN 32–DN 100
b) Schalldämmende Ausführung zur Reduzierung von Körperschallübertragungen auf angrenzende Bauteile
c) Diffusionsdicht ausgeführter Außenmantel zur Vermeidung von Tauwasserbildung
d) Stoß- und Längsnähte dauerhaft dicht und formschlüssig verschlossen
e) Lückenlose Dämmführung über Bögen, Abzweige, Formstücke und Armaturen

Technische Kenndaten

a) Dämmdicken gemäß den Anforderungen der DIN EN 12056 und DIN 1986-100
b) Wärmeleitfähigkeit λ ≤ 0,040 W/(m·K)
c) Temperaturbeständigkeit des Dämmstoffs ≥ 80 °C
d) Nennweitenbereich: DN 32–DN 100

**1.10 Abwasserleitung DN 70 PP Abwasser Schalldämmung/Tauwasserschutz**
*** gemäß Ausführungsbeschreibung 1
DN 70
Menge: 6,000 m

**1.20 Abwasserleitung DN 100 PP Abwasser Schalldämmung/Tauwasserschutz**
*** gemäß Ausführungsbeschreibung 1
DN 100
Menge: 18,000 m

**Ausführungsbeschreibung 2 Dämmung von Abwasserleitungen aus PP (DN 32–DN 100)**
*Dämmung von Abwasserleitungen aus PP (DN 32–DN 100)*
Abwasserleitungen aus PP in den Nennweiten DN 32 bis DN 100 sind zur Reduzierung von Körperschallübertragungen sowie zum Schutz der Leitungen mit einem Schutzschlauch auszuführen. Die Ausführung erfolgt entsprechend den Anforderungen der DIN EN 12056 sowie DIN 1986-100.

Werkstoffe

Rohrmaterial: Polypropylen (PP)

Schutzschlauch: flexibler Kunststoff- oder PE-Schutzschlauch mit schalldämmender Wirkung

Ausführung

a) Passgenaue Schutzschläuche entsprechend der Rohrdimension DN 32–DN 100
b) Schalldämmende Ausführung zur Reduzierung der Körperschallübertragung auf angrenzende Bauteile
c) Durchgängige Ummantelung der Rohrleitungen über die gesamte Leitungslänge
d) Stoßstellen dicht ausgeführt und dauerhaft geschlossen
e) Lückenlose Ausführung über Bögen, Abzweige und Formstücke
f) Sicherstellung der freien Längenausdehnung der Rohrleitung innerhalb des Schutzschlauches

Technische Kenndaten

a) Ausführung entsprechend den Anforderungen der DIN EN 12056 und DIN 1986-100
b) Geeignet für Abwasserleitungen DN 32–DN 100
c) Temperaturbeständigkeit des Materials ≥ 80 °C
d) Schalldämmende und mechanisch schützende Ausführung

Anforderungen

Reduzierung der Körperschallübertragung auf angrenzende Bauteile

Mechanischer Schutz der Rohrleitungen im Installationsbereich

Durchgängige und fachgerechte Ausführung über die gesamte Rohrleitung

**1.30 Abwasserleitung DN 32 PP Abwasser Schalldämmung/Tauwasserschutz**
*** gemäß Ausführungsbeschreibung 2
DN 32
Menge: 138,000 m

**1.40 Abwasserleitung DN 50 PP Abwasser Schalldämmung/Tauwasserschutz**
*** gemäß Ausführungsbeschreibung 2
DN 50
Menge: 220,000 m

**1.50 Abwasserleitung DN 70 PP Abwasser Schalldämmung/Tauwasserschutz**
*** gemäß Ausführungsbeschreibung 2
DN 70
Menge: 30,000 m

**1.60 Abwasserleitung DN 100 PP Abwasser Schalldämmung/Tauwasserschutz**
*** gemäß Ausführungsbeschreibung 2
DN 100
Menge: 172,000 m

**Ausführungsbeschreibung 3 Dämmung von Formteilen aus PP (DN 32–DN 100)**
*Dämmung von Formteilen aus PP (DN 32–DN 100)*
Formteile (Bögen und Abzweige) für Abwasserleitungen mit Schutzschlauch

Bögen und Abzweige von Abwasserleitungen mit Schutzschlauch sind entsprechend der jeweiligen Rohrdimension auszuführen. Der Schutzschlauch ist auch im Bereich der Formteile durchgängig zu führen, sodass eine durchgängige schalltechnische Entkopplung sowie ein mechanischer Schutz der Rohrleitungen ohne Unterbrechungen gewährleistet ist.

Ausführung

a) Ausführung des Schutzschlauches passend zur jeweiligen Rohrdimension und Leitungsführung
b) Anpassung des Schutzschlauches im Bereich von Bögen und Abzweigen durch geeignete Zuschnitte oder formgerechte Ausführung
c) Stoßstellen dicht ausgeführt und dauerhaft geschlossen
d) Durchgängige Führung des Schutzschlauches über Bögen, Abzweige und Formstücke
e) Sicherstellung einer schallentkoppelnden und mechanisch schützenden Ausführung ohne Unterbrechungen

**1.70 Bogen DN 32 bis 45° PP Abwasser Schalldämmung/Tauwasserschutz**
*** gemäß Ausführungsbeschreibung 3
Menge: 62,000 St

**1.80 Bogen DN 50 bis 45° PP Abwasser Schalldämmung/Tauwasserschutz**
*** gemäß Ausführungsbeschreibung 3
Menge: 260,000 St

**1.90 Bogen DN 70 bis 45° PP Abwasser Schalldämmung/Tauwasserschutz**
*** gemäß Ausführungsbeschreibung 3
Menge: 25,000 St

**1.100 Bogen DN 100 bis 45° PP Abwasser Schalldämmung/Tauwasserschutz**
*** gemäß Ausführungsbeschreibung 3
Menge: 200,000 St

**1.110 Bogen DN 32 größer 45° PP Abwasser Schalldämmung/Tauwasserschutz**
*** gemäß Ausführungsbeschreibung 3
Menge: 12,000 St

**1.120 Bogen DN 50 größer 45° PP Abwasser Schalldämmung/Tauwasserschutz**
*** gemäß Ausführungsbeschreibung 3
Menge: 110,000 St

**1.130 Bogen DN 70 größer 45° PP Abwasser Schalldämmung/Tauwasserschutz**
*** gemäß Ausführungsbeschreibung 3
Menge: 4,000 St

**1.140 Bogen DN 100 größer 45° PP Abwasser Schalldämmung/Tauwasserschutz**
*** gemäß Ausführungsbeschreibung 3
Menge: 20,000 St

**1.150 Abzweig DN 32 PP Abwasser Schalldämmung/Tauwasserschutz**
*** gemäß Ausführungsbeschreibung 3
Menge: 6,000 St

**1.160 Abzweig DN 50 PP Abwasser Schalldämmung/Tauwasserschutz**
*** gemäß Ausführungsbeschreibung 3
Menge: 15,000 St

**1.170 Abzweig DN 70 PP Abwasser Schalldämmung/Tauwasserschutz**
*** gemäß Ausführungsbeschreibung 3
Menge: 6,000 St

**1.180 Abzweig DN 100 PP Abwasser Schalldämmung/Tauwasserschutz**
*** gemäß Ausführungsbeschreibung 3
Menge: 65,000 St

**Ausführungsbeschreibung 4 Brandschutzmanschette f. brennb. Schmutzwasserleitungen (DN 32–DN 100)**
*Brandschutzmanschette f. brennb. Schmutzwasserleitungen (DN 32–DN 100)*
Herstellen von Abschottungen für brennbare Kunststoffrohre in Decken und Wänden mittels Brandschutzmanschetten gemäß der Feuerwiderstandsklasse R 90 nach DIN 4102.

Montage an
- Massivwände aus Mauerwerk, Beton, Stahlbeton oder Innenwände als Vollholzquerschnitt (Brettsperrholz)
- Decken aus Beton, Stahlbeton, Porenbeton oder Brettstapeldecken (Brettschichtholz)

**1.190 Rohrmanschette für Rohr DN 32**
*** gemäß Ausführungsbeschreibung 4
DN 32
Menge: 12,000 St

**1.200 Rohrmanschette für Rohr DN 50**
*** gemäß Ausführungsbeschreibung 4
DN 50
Menge: 40,000 St

**1.210 Rohrmanschette für Rohr DN 70**
*** gemäß Ausführungsbeschreibung 4
DN 70
Menge: 7,000 St

**1.220 Rohrmanschette für Rohr DN 100**
*** gemäß Ausführungsbeschreibung 4
DN 100
Menge: 24,000 St

**Ausführungsbeschreibung 5 Zuschlag zur Rohrleitungsdämmung bei unterschrittenen Mindestabständen**
*Zuschlag zur Rohrleitungsdämmung bei unterschrittenen Mindestabständen*
Zuschlag für erschwerte Montagebedingungen bei der Dämmung von Abwasserleitungen und Formteilen

Zuschlag für erschwerte Montagebedingungen infolge unterschrittener Mindestabstände zu Wänden, Decken, Bauteilen oder benachbarten Leitungen. Der Zuschlag gilt für die Dämmung von Abwasserleitungen sowie zugehörigen Formteilen im Bereich DN 32 bis DN 100.

Aufgrund der eingeschränkten Platzverhältnisse können zusätzliche Anpassarbeiten, Zuschnitte sowie eine mehrteilige Ausführung der Dämmung erforderlich werden. Diese Mehraufwendungen sind in den Einheitspreis einzukalkulieren.

Leistungsumfang

a) Zuschlag für Montage unter beengten Einbaubedingungen
b) Gültig für Abwasserleitungen und Formteile (z. B. Bögen, Abzweige, Reduzierungen)
c) Berücksichtigung zusätzlicher Anpass- und Zuschnittarbeiten
d) Mehrteilige oder segmentierte Ausführung der Dämmung bei eingeschränkter Zugänglichkeit
e) Sicherstellung einer vollständig geschlossenen und funktionsgerechten Dämmung trotz erschwerter Montagebedingungen

**1.230 Zuschlag zur Rohrleitungsdämmung bei unterschrittenen Mindestabständen DN 32**
*** gemäß Ausführungsbeschreibung 5
Menge: 30,000 m

**1.240 Zuschlag zur Rohrleitungsdämmung bei unterschrittenen Mindestabständen DN 50**
*** gemäß Ausführungsbeschreibung 5
Menge: 50,000 m

**1.250 Zuschlag zur Rohrleitungsdämmung bei unterschrittenen Mindestabständen DN 70**
*** gemäß Ausführungsbeschreibung 5
Menge: 6,000 m

**1.260 Zuschlag zur Rohrleitungsdämmung bei unterschrittenen Mindestabständen DN 100**
*** gemäß Ausführungsbeschreibung 5
Menge: 35,000 m

### 2 Technische Dämmung Trinkwasserleitungen

**Ausführungsbeschreibung 6 Dämmung von Trinkwasserleitungen aus Edelstahl – Kaltwasser (DN 12–DN 40)**
*Dämmung von Trinkwasserleitungen aus Edelstahl – Kaltwasser (DN 12–DN 40)*
Trinkwasserleitungen aus Edelstahl für Kaltwasser in den Nennweiten DN 12 bis DN 40 sind zur Vermeidung von Kondensatbildung und zur Begrenzung unzulässiger Erwärmung gemäß DIN 1988-200 mit einer tauwasserdichten Dämmung auszuführen.

Werkstoffe

Rohrmaterial: Edelstahl

Dämmstoff: geschlossenzelliges Elastomer

Ausführung

a) Passgenaue, rohrdimensionierte Dämmschläuche bzw. Endlos-Dämmhülsen für DN 12–DN 40
b) Diffusionsdicht ausgeführte Oberfläche
c) Stoß- und Längsnähte selbstklebend bzw. systemkonform dauerhaft dicht verschlossen
d) Geeignet für den Einsatz an Kaltwasserleitungen
e) Lückenlose Dämmführung über Bögen, Abzweige, Formstücke und Armaturen

Technische Kenndaten

a) Dämmstärke gemäß DIN 1988-200 (typisch 9–13 mm je nach Nennweite)
b) Wärmeleitfähigkeit λ ≤ 0,040 W/(m·K)
c) Wasserdampfdiffusionswiderstand μ ≥ 1.000
d) Temperaturbeständigkeit des Dämmstoffs bis mindestens 80 °C

**2.10 Trinkwasserleitung DN 12 Edelstahl Kaltwasser Tauwasserschutz**
*** gemäß Ausführungsbeschreibung 6
DN 12
Menge: 64,200 m

**2.20 Trinkwasserleitung DN 15 Edelstahl Kaltwasser Tauwasserschutz**
*** gemäß Ausführungsbeschreibung 6
DN 15
Menge: 240,000 m

**2.30 Trinkwasserleitung DN 20 Edelstahl Kaltwasser Tauwasserschutz**
*** gemäß Ausführungsbeschreibung 6
DN 20
Menge: 264,000 m

**2.40 Trinkwasserleitung DN 25 Edelstahl Kaltwasser Tauwasserschutz**
*** gemäß Ausführungsbeschreibung 6
DN 25
Menge: 109,200 m

**2.50 Trinkwasserleitung DN 32 Edelstahl Kaltwasser Tauwasserschutz**
*** gemäß Ausführungsbeschreibung 6
DN 32
Menge: 18,000 m

**2.60 Trinkwasserleitung DN 40 Edelstahl Kaltwasser Tauwasserschutz**
*** gemäß Ausführungsbeschreibung 6
DN 40
Menge: 2,400 m

**Ausführungsbeschreibung 7 Dämmung von Formteilen aus Edelstahl (DN 12–DN 40)**
*Dämmung von Formteilen aus Edelstahl (DN 12–DN 40)*
Formteile für Trinkwasserleitungen aus Edelstahl für Kaltwasser in den Nennweiten DN 12 bis DN 40 sind zur Vermeidung von Kondensatbildung und zur Begrenzung unzulässiger Erwärmung gemäß DIN 1988-200 mit einer tauwasserdichten Dämmung auszuführen. Die Dämmung der Formteile ist entsprechend der Rohrdämmung auszuführen und diffusionsdicht sowie lückenlos in die Rohrleitungsdämmung zu integrieren.

Werkstoffe

Rohrmaterial: Edelstahl

Dämmstoff: geschlossenzelliges Elastomer

Ausführung

a) Passgenaue Dämmung für Formteile wie Bögen, T-Stücke für DN 12–DN 40
b) Formteilgerechte Dämmsegmente oder vorgefertigte Formteildämmungen
c) Diffusionsdicht ausgeführte Oberfläche
d) Stoß- und Längsnähte selbstklebend bzw. systemkonform dauerhaft dicht verschlossen
e) Geeignet für den Einsatz an Kaltwasserleitungen
f) Lückenlose Anbindung der Formteildämmung an die angrenzende Rohrdämmung

Technische Kenndaten

a) Dämmstärke gemäß DIN 1988-200 (typisch 9–13 mm je nach Nennweite)
b) Wärmeleitfähigkeit λ ≤ 0,040 W/(m·K)
c) Wasserdampfdiffusionswiderstand μ ≥ 1.000
d) Temperaturbeständigkeit des Dämmstoffs bis mindestens 80 °C

**2.70 Dämmung von Bogen 90° DN 12**
*** gemäß Ausführungsbeschreibung 7
Menge: 65,000 St

**2.80 Dämmung von Bogen 90° DN 15**
*** gemäß Ausführungsbeschreibung 7
Menge: 380,000 St

**2.90 Dämmung von Bogen 90° DN 20**
*** gemäß Ausführungsbeschreibung 7
Menge: 330,000 St

**2.100 Dämmung von Bogen 90° DN 25**
*** gemäß Ausführungsbeschreibung 7
Menge: 125,000 St

**2.110 Dämmung von Bogen 90° DN 32**
*** gemäß Ausführungsbeschreibung 7
Menge: 15,000 St

**2.120 Dämmung von Bogen 90° DN 40**
*** gemäß Ausführungsbeschreibung 7
Menge: 5,000 St

**2.130 Dämmung von T-Stück DN 12**
*** gemäß Ausführungsbeschreibung 7
Menge: 1,000 St

**2.140 Dämmung von T-Stück DN 15**
*** gemäß Ausführungsbeschreibung 7
Menge: 27,000 St

**2.150 Dämmung von T-Stück DN 20**
*** gemäß Ausführungsbeschreibung 7
Menge: 31,000 St

**2.160 Dämmung von T-Stück DN 25**
*** gemäß Ausführungsbeschreibung 7
Menge: 12,000 St

**2.170 Dämmung von T-Stück DN 32**
*** gemäß Ausführungsbeschreibung 7
Menge: 5,000 St

**2.180 Dämmung von T-Stück DN 40**
*** gemäß Ausführungsbeschreibung 7
Menge: 1,000 St

**Ausführungsbeschreibung 8 Dämmung von Trinkwasserleitungen aus Mehrschicht-Verbundrohr – Kaltwasser (Ø 16–25 mm)**
*Dämmung von Trinkwasserleitungen aus Mehrschicht-Verbundrohr – Kaltwasser (Ø 16–25 mm)*
Trinkwasserleitungen aus Mehrschicht-Verbundrohr für Kaltwasser in den Dimensionen Ø 16 bis Ø 25 mm sind zur Vermeidung von Kondensatbildung sowie zur Begrenzung unzulässiger Erwärmung gemäß DIN 1988-200 mit einer tauwasserdichten Dämmung auszuführen.

Werkstoffe

Rohrmaterial: Mehrschicht-Verbundrohr

Dämmstoff: geschlossenzelliges Elastomer

Ausführung

a) Passgenaue, rohrdimensionierte Endlos-Dämmhülsen für Ø 16–25 mm
b) Diffusionsdicht ausgeführte Oberfläche
c) Stoß- und Längsnähte selbstklebend bzw. systemkonform dauerhaft dicht verschlossen
d) Geeignet für den Einsatz an Kaltwasserleitungen
e) Lückenlose Dämmführung über Bögen, Abzweige, Formstücke und Armaturen

Technische Kenndaten

a) Dämmstärke gemäß DIN 1988-200 (typisch 9–13 mm je nach Dimension)
b) Wärmeleitfähigkeit λ ≤ 0,040 W/(m·K)
c) Wasserdampfdiffusionswiderstand μ ≥ 1.000
d) Temperaturbeständigkeit des Dämmstoffs bis mindestens 80 °C

**2.190 Trinkwasserleitung Ø16 mm Verbundrohr Kaltwasser Tauwasserschutz**
*** gemäß Ausführungsbeschreibung 8
16mm
Menge: 36,000 m

**2.200 Trinkwasserleitung Ø20 mm Verbundrohr Kaltwasser Tauwasserschutz**
*** gemäß Ausführungsbeschreibung 8
20mm
Menge: 31,200 m

**2.210 Trinkwasserleitung Ø25 mm Verbundrohr Kaltwasser Tauwasserschutz**
*** gemäß Ausführungsbeschreibung 8
25mm
Menge: 15,000 m

**Ausführungsbeschreibung 9 Dämmung von Formteilen aus Mehrschichtverbundrohr (Ø16 mm–Ø25 mm)**
*Dämmung von Formteilen aus Mehrschichtverbundrohr (Ø16 mm–Ø25 mm)*
Formteile für Trinkwasserleitungen aus Mehrschicht-Verbundrohr für Kaltwasser in den Dimensionen Ø 16 bis Ø 25 mm sind zur Vermeidung von Kondensatbildung sowie zur Begrenzung unzulässiger Erwärmung gemäß DIN 1988-200 mit einer tauwasserdichten Dämmung auszuführen. Die Dämmung der Formteile ist entsprechend der Rohrdämmung auszuführen und diffusionsdicht sowie lückenlos in die Rohrleitungsdämmung zu integrieren.

Werkstoffe

Rohrmaterial: Mehrschicht-Verbundrohr

Dämmstoff: geschlossenzelliges Elastomer

Ausführung

a) Passgenaue Dämmung für Formteile wie Bögen, T-Stücke für Ø 16–25 mm
b) Formteilgerechte Dämmsegmente oder vorgefertigte Formteildämmungen
c) Diffusionsdicht ausgeführte Oberfläche
d) Stoß- und Längsnähte selbstklebend bzw. systemkonform dauerhaft dicht verschlossen
e) Geeignet für den Einsatz an Kaltwasserleitungen
f) Lückenlose Anbindung der Formteildämmung an die angrenzende Rohrdämmung

Technische Kenndaten

a) Dämmstärke gemäß DIN 1988-200 (typisch 9–13 mm je nach Dimension)
b) Wärmeleitfähigkeit λ ≤ 0,040 W/(m·K)
c) Wasserdampfdiffusionswiderstand μ ≥ 1.000
d) Temperaturbeständigkeit des Dämmstoffs bis mindestens 80 °C

**2.220 Dämmung von Bogen 90° Ø16 mm**
*** gemäß Ausführungsbeschreibung 9
Menge: 25,000 St

**2.230 Dämmung von Bogen 90° Ø20 mm**
*** gemäß Ausführungsbeschreibung 9
Menge: 120,000 St

**2.240 Dämmung von Bogen 90° Ø25 mm**
*** gemäß Ausführungsbeschreibung 9
Menge: 30,000 St

**2.250 Dämmung von T-Stück Ø16 mm**
*** gemäß Ausführungsbeschreibung 9
Menge: 4,000 St

**2.260 Dämmung von T-Stück Ø20 mm**
*** gemäß Ausführungsbeschreibung 9
Menge: 16,000 St

**2.270 Dämmung von T-Stück Ø25 mm**
*** gemäß Ausführungsbeschreibung 9
Menge: 5,000 St

**Ausführungsbeschreibung 10 Dämmung von Warmwasser- und Zirkulationsleitungen aus Edelstahl (DN 12–DN 40)**
*Dämmung von Warmwasser- und Zirkulationsleitungen aus Edelstahl (DN 12–DN 40)*
Warmwasser- und Zirkulationsleitungen aus Edelstahl in den Nennweiten DN 12 bis DN 40 sind gemäß den Anforderungen des Gebäudeenergiegesetzes (GEG 2024) mit einer wärmedämmenden Ummantelung auszuführen.

Werkstoffe

Rohrmaterial: Edelstahl

Dämmstoff: Mineralfaser oder geschlossenzelliges Elastomer

Wärmeleitfähigkeit: λ ≤ 0,035 W/(m·K)

Ausführung

a) Passgenaue, rohrdimensionierte Dämmschalen bzw. Dämmhülsen für DN 12–DN 40 mit Außenmantel aus Aluminiumfolie oder widerstandsfähigem Kunststoff
b) Stoß- und Längsnähte dauerhaft dicht mit geeignetem Systemklebeband verschlossen
c) Geeignet für Warmwasser- und Zirkulationsleitungen
d) Durchgängige Montage ohne Unterbrechung der Dämmschicht über Bögen, Armaturen und Befestigungen
e) Dämmung über Abzweige hinweg fortgeführt

Technische Kenndaten

a) Dämmdicke entsprechend den Anforderungen des GEG 2024 (100 %-Dämmung, bezogen auf den Rohrinnendurchmesser)
b) Wärmeleitfähigkeit λ ≤ 0,035 W/(m·K)
c) Temperaturbeständigkeit des Dämmstoffs ≥ 85 °C
d) Nennweitenbereich: DN 12–DN 40

**2.280 Trinkwasserleitung DN 12 Edelstahl Warmwasser Wärmeschutz**
*** gemäß Ausführungsbeschreibung 10
DN 12
Menge: 42,800 m

**2.290 Trinkwasserleitung DN 15 Edelstahl Warmwasser Wärmeschutz**
*** gemäß Ausführungsbeschreibung 10
DN 15
Menge: 160,000 m

**2.300 Trinkwasserleitung DN 20 Edelstahl Warmwasser Wärmeschutz**
*** gemäß Ausführungsbeschreibung 10
DN 20
Menge: 176,000 m

**2.310 Trinkwasserleitung DN 25 Edelstahl Warmwasser Wärmeschutz**
*** gemäß Ausführungsbeschreibung 10
DN 25
Menge: 72,800 m

**2.320 Trinkwasserleitung DN 32 Edelstahl Warmwasser Wärmeschutz**
*** gemäß Ausführungsbeschreibung 10
DN 32
Menge: 12,000 m

**2.330 Trinkwasserleitung DN 40 Edelstahl Warmwasser Wärmeschutz**
*** gemäß Ausführungsbeschreibung 10
DN 40
Menge: 1,600 m

**Ausführungsbeschreibung 11 Dämmung von Formteilen aus Edelstahl (DN 12–DN 40)**
*Dämmung von Formteilen aus Edelstahl (DN 12–DN 40)*
Formteile für Warmwasser- und Zirkulationsleitungen aus Edelstahl in den Nennweiten DN 12 bis DN 40 sind gemäß den Anforderungen des Gebäudeenergiegesetzes (GEG 2024) mit einer wärmedämmenden Ummantelung auszuführen. Die Dämmung der Formteile ist entsprechend der Rohrdämmung auszuführen und wärmebrückenfrei in die Rohrleitungsdämmung zu integrieren.

Werkstoffe

Rohrmaterial: Edelstahl

Dämmstoff: Mineralfaser oder geschlossenzelliges Elastomer

Wärmeleitfähigkeit: λ ≤ 0,035 W/(m·K)

Ausführung

a) Passgenaue Dämmung für Formteile wie Bögen, T-Stücke für DN 12–DN 40 mit Außenmantel aus Aluminiumfolie oder widerstandsfähigem Kunststoff
b) Formteilgerechte Dämmsegmente oder vorgefertigte Formteildämmungen
c) Stoß- und Längsnähte dauerhaft dicht mit geeignetem Systemklebeband verschlossen
d) Geeignet für Warmwasser- und Zirkulationsleitungen
e) Lückenlose Anbindung der Formteildämmung an die angrenzende Rohrdämmung
f) Wärmetechnisch durchgängige Ausführung über Bögen, Abzweige und sonstige Formstücke

Technische Kenndaten

a) Dämmdicke entsprechend den Anforderungen des GEG 2024 (100 %-Dämmung, bezogen auf den Rohrinnendurchmesser)
b) Wärmeleitfähigkeit λ ≤ 0,035 W/(m·K)
c) Temperaturbeständigkeit des Dämmstoffs ≥ 85 °C
d) Nennweitenbereich: DN 12–DN 40

**2.340 Dämmung von Bogen 90° DN 12**
*** gemäß Ausführungsbeschreibung 11
Menge: 40,000 St

**2.350 Dämmung von Bogen 90° DN 15**
*** gemäß Ausführungsbeschreibung 11
Menge: 55,000 St

**2.360 Dämmung von Bogen 90° DN 20**
*** gemäß Ausführungsbeschreibung 11
Menge: 70,000 St

**2.370 Dämmung von Bogen 90° DN 25**
*** gemäß Ausführungsbeschreibung 11
Menge: 11,000 St

**2.380 Dämmung von T-Stück DN 12**
*** gemäß Ausführungsbeschreibung 11
Menge: 2,000 St

**2.390 Dämmung von T-Stück DN 15**
*** gemäß Ausführungsbeschreibung 11
Menge: 6,000 St

**2.400 Dämmung von T-Stück DN 20**
*** gemäß Ausführungsbeschreibung 11
Menge: 6,000 St

**2.410 Dämmung von T-Stück DN 25**
*** gemäß Ausführungsbeschreibung 11
Menge: 2,000 St

**Ausführungsbeschreibung 12 Dämmung von Warmwasser- und Zirkulationsleitungen aus Mehrschicht-Verbundrohr (Ø 16–25 mm)**
*Dämmung von Warmwasser- und Zirkulationsleitungen aus Mehrschicht-Verbundrohr (Ø 16–25 mm)*
Warmwasser- und Zirkulationsleitungen aus Mehrschicht-Verbundrohr in den Dimensionen Ø 16 bis Ø 25 mm sind gemäß den Anforderungen des Gebäudeenergiegesetzes (GEG 2024) mit einer wärmedämmenden Ummantelung auszuführen.

Werkstoffe

Rohrmaterial: Mehrschicht-Verbundrohr

Dämmstoff: Mineralfaser oder geschlossenzelliges Elastomer

Wärmeleitfähigkeit: λ ≤ 0,035 W/(m·K)

Ausführung

a) Passgenaue, rohrdimensionierte Dämmschläuche bzw. Dämmschalen für Ø 16–25 mm mit Außenmantel aus Aluminiumfolie oder widerstandsfähigem Kunststoff
b) Stoß- und Längsnähte dauerhaft dicht mit geeignetem Systemklebeband verschlossen
c) Geeignet für Warmwasser- und Zirkulationsleitungen
d) Durchgängige, wärmebrückenfreie Montage ohne Unterbrechung der Dämmung über Bögen, Armaturen und Befestigungen
e) Dämmung über Abzweige hinweg fortgeführt

Technische Kenndaten

a) Dämmdicke entsprechend den Anforderungen des GEG 2024 (100 %-Dämmung bezogen auf den Rohrinnendurchmesser)
b) Wärmeleitfähigkeit λ ≤ 0,035 W/(m·K)
c) Temperaturbeständigkeit des Dämmstoffs ≥ 85 °C
d) Dimensionsbereich: Ø 16–25 mm

**2.420 Trinkwasserleitung Ø16 mm Verbundrohr Warmwasser Wärmeschutz**
*** gemäß Ausführungsbeschreibung 12
16mm
Menge: 24,000 m

**2.430 Trinkwasserleitung Ø20 mm Verbundrohr Warmwasser Wärmeschutz**
*** gemäß Ausführungsbeschreibung 12
20mm
Menge: 20,800 m

**2.440 Trinkwasserleitung Ø25 mm Verbundrohr Warmwasser Wärmeschutz**
*** gemäß Ausführungsbeschreibung 12
25mm
Menge: 10,000 m

**Ausführungsbeschreibung 13 Dämmung von Formteilen aus Mehrschichtverbundrohr (Ø16 mm–Ø25 mm)**
*Dämmung von Formteilen aus Mehrschichtverbundrohr (Ø16 mm–Ø25 mm)*
Formteile für Warmwasser- und Zirkulationsleitungen aus Mehrschicht-Verbundrohr in den Dimensionen Ø 16 bis Ø 25 mm sind gemäß den Anforderungen des Gebäudeenergiegesetzes (GEG 2024) mit einer wärmedämmenden Ummantelung auszuführen. Die Dämmung der Formteile ist entsprechend der Rohrdämmung auszuführen und wärmebrückenfrei in die Rohrleitungsdämmung zu integrieren.

Werkstoffe

Rohrmaterial: Mehrschicht-Verbundrohr

Dämmstoff: Mineralfaser oder geschlossenzelliges Elastomer

Wärmeleitfähigkeit: λ ≤ 0,035 W/(m·K)

Ausführung

a) Passgenaue Dämmung für Formteile wie Bögen, Winkel, T-Stücke, Reduzierungen und Abzweige für Ø 16–25 mm mit Außenmantel aus Aluminiumfolie oder widerstandsfähigem Kunststoff
b) Formteilgerechte Dämmsegmente oder vorgefertigte Formteildämmungen
c) Stoß- und Längsnähte dauerhaft dicht mit geeignetem Systemklebeband verschlossen
d) Geeignet für Warmwasser- und Zirkulationsleitungen
e) Lückenlose Anbindung der Formteildämmung an die angrenzende Rohrdämmung
f) Wärmetechnisch durchgängige und wärmebrückenfreie Ausführung über Bögen, Abzweige und sonstige Formstücke

Technische Kenndaten

a) Dämmdicke entsprechend den Anforderungen des GEG 2024 (100 %-Dämmung bezogen auf den Rohrinnendurchmesser)
b) Wärmeleitfähigkeit λ ≤ 0,035 W/(m·K)
c) Temperaturbeständigkeit des Dämmstoffs ≥ 85 °C
d) Dimensionsbereich: Ø 16–25 mm

**2.450 Dämmung von Bogen 90° Ø16 mm**
*** gemäß Ausführungsbeschreibung 13
Menge: 65,000 St

**2.460 Dämmung von Bogen 90° Ø20 mm**
*** gemäß Ausführungsbeschreibung 13
Menge: 10,000 St

**2.470 Dämmung von Bogen 90° Ø25 mm**
*** gemäß Ausführungsbeschreibung 13
Menge: 5,000 St

**2.480 Dämmung von T-Stück Ø16 mm**
*** gemäß Ausführungsbeschreibung 13
Menge: 2,000 St

**Ausführungsbeschreibung 14 Isolierschalen für Schrägsitzventile an gedämmten Rohrleitungen**
*Isolierschalen für Schrägsitzventile an gedämmten Rohrleitungen*
Schrägsitzventile in Rohrleitungsanlagen sind zur Begrenzung von Wärmeverlusten sowie zur Sicherstellung einer durchgängigen Dämmung mit abnehmbaren Isolierschalen auszuführen. Die Dämmung ist materialgleich zur jeweiligen Rohrdämmung auszuführen und so herzustellen, dass Wartungs- und Instandhaltungsarbeiten am Ventil ohne Beschädigung der Dämmung möglich sind.

Werkstoffe

Armatur: Schrägsitzventil aus Metall (z. B. Messing oder Edelstahl)

Dämmstoff: Mineralfaser oder geschlossenzelliges Elastomer

Außenmantel: Aluminiumblech oder widerstandsfähige Kunststoffkaschierung

Wärmeleitfähigkeit: λ ≤ 0,035 W/(m·K)

Ausführung

a) Zweiteilige, passgenaue Isolierschalen für Schrägsitzventile entsprechend der jeweiligen Nennweite
b) Abnehmbare Ausführung zur Sicherstellung der Zugänglichkeit für Wartung und Austausch
c) Anpassung der Isolierschalen an Ventilkörper, Spindelbereich und Handrad
d) Stoßstellen dauerhaft dicht und formschlüssig verschlossen
e) Lückenlose Anbindung an die angrenzende Rohrleitungsdämmung
f) Ausführung ohne Wärmebrücken

Technische Kenndaten

a) Dämmdicke entsprechend der Dämmstärke der angeschlossenen Rohrleitung
b) Wärmeleitfähigkeit λ ≤ 0,035 W/(m·K)
c) Temperaturbeständigkeit des Dämmstoffs ≥ 110 °C
d) Geeignet für den Einsatz an Heizungs- und Warmwasserleitungen

**2.490 Schrägsitzventil DN 12**
*** gemäß Ausführungsbeschreibung 14
Menge: 2,000 St

**2.500 Schrägsitzventil DN 15**
*** gemäß Ausführungsbeschreibung 14
Menge: 2,000 St

**2.510 Schrägsitzventil DN 20**
*** gemäß Ausführungsbeschreibung 14
Menge: 4,000 St

**2.520 Schrägsitzventil DN 25**
*** gemäß Ausführungsbeschreibung 14
Menge: 2,000 St

**2.530 Schrägsitzventil DN 32**
*** gemäß Ausführungsbeschreibung 14
Menge: 4,000 St

**Ausführungsbeschreibung 15 Isolierschalen für Strömungsteiler an gedämmten Rohrleitungen**
*Isolierschalen für Strömungsteiler an gedämmten Rohrleitungen*
Strömungsteiler in Rohrleitungsanlagen sind zur Begrenzung von Wärmeverlusten sowie zur Sicherstellung einer durchgängigen Dämmung mit passgenauen Isolierschalen auszuführen. Die Dämmung ist materialgleich zur jeweiligen Rohrdämmung herzustellen und so auszuführen, dass Wartungs- und Kontrollarbeiten am Strömungsteiler ohne Beschädigung der Dämmung möglich sind.

Werkstoffe

Armatur: Strömungsteiler aus Metall (z. B. Messing, Stahl oder Edelstahl)

Dämmstoff: Mineralfaser oder geschlossenzelliges Elastomer

Außenmantel: Aluminiumblech oder widerstandsfähige Kunststoffkaschierung

Wärmeleitfähigkeit: λ ≤ 0,035 W/(m·K)

Ausführung

a) Mehrteilige, passgenaue Isolierschalen für Strömungsteiler entsprechend der jeweiligen Nennweite und Bauform
b) Abnehmbare Ausführung zur Sicherstellung der Zugänglichkeit für Wartung und Kontrolle
c) Anpassung der Isolierschalen an Ventilkörper, Anschlüsse und Verteilerkörper
d) Stoßstellen dauerhaft dicht und formschlüssig verschlossen
e) Lückenlose Anbindung an die angrenzende Rohrleitungsdämmung
f) Ausführung ohne Wärmebrücken

Technische Kenndaten

a) Dämmdicke entsprechend der Dämmstärke der angeschlossenen Rohrleitungen
b) Wärmeleitfähigkeit λ ≤ 0,035 W/(m·K)
c) Temperaturbeständigkeit des Dämmstoffs ≥ 110 °C
d) Geeignet für den Einsatz an Heizungs- und Warmwasseranlagen

**2.540 Strömungsteiler DN 20**
*** gemäß Ausführungsbeschreibung 15
Menge: 5,000 St

**2.550 Strömungsteiler DN 25**
*** gemäß Ausführungsbeschreibung 15
Menge: 2,000 St

**2.560 Strömungsteiler DN 32**
*** gemäß Ausführungsbeschreibung 15
Menge: 1,000 St

**Ausführungsbeschreibung 16 Brandschutz-Rohrabschottung f. nichtbrennb. Trinkwasserleitungen (DN 12 – DN 32)**
*Brandschutz-Rohrabschottung f. nichtbrennb. Trinkwasserleitungen (DN 12 – DN 32)*
Herstellen einer Brandschutz-Rohrabschottung für nichtbrennbare Rohrleitungen der Trinkwasserinstallation bei Durchführung durch Wände und Decken.
Ausführung entsprechend allgemeinem bauaufsichtlichem Prüfzeugnis (abP), allgemeiner bauaufsichtlicher Zulassung (abZ) oder europäischer technischer Bewertung (ETA) des verwendeten Abschottungssystems.
Feuerwiderstandsklasse
R90 gemäß DIN 4102-11 bzw. entsprechend klassifizierter Bauart nach DIN EN 13501.
Rohrleitungen
Nichtbrennbare Rohrleitungen aus Edelstahl. Rohrwerkstoffe und Abmessungen gemäß Verwendbarkeitsnachweis des Abschottungssystems.
Einbau in
- Massivwände aus Mauerwerk, Beton, Stahlbeton oder Innenwände als Vollholzquerschnitt (Brettsperrholz)
- Decken aus Beton, Stahlbeton, Porenbeton oder Brettstapeldecken (Brettschichtholz)
Abschottungssystem
Rohrschalen oder Formteile aus nichtbrennbarer Mineralwolle.
Baustoffklasse mindestens A2 nach DIN 4102-1 bzw. A2-s1, d0 nach DIN EN 13501-1
Schmelzpunkt ≥ 1000 °C nach DIN 4102-17
Rohdichte ≥ 150 kg/m³
Einbaulänge und Dämmstärke entsprechend Verwendbarkeitsnachweis des Systems.
Befestigung und Ausführung gemäß Herstellervorgaben des zugelassenen Systems.
Kennzeichnung der Abschottung gemäß bauaufsichtlichen Anforderungen.
Die ordnungsgemäße Ausführung ist vom Ersteller der Abschottung nach Abschluss der Arbeiten durch eine Übereinstimmungserklärung zu bescheinigen.

**2.570 Brandschutz-Rohrabschottung für Rohr DN 12**
*** gemäß Ausführungsbeschreibung 16
DN 12
Menge: 1,000 m

**2.580 Brandschutz-Rohrabschottung für Rohr DN 15**
*** gemäß Ausführungsbeschreibung 16
DN 15
Menge: 41,000 m

**2.590 Brandschutz-Rohrabschottung für Rohr DN 20**
*** gemäß Ausführungsbeschreibung 16
DN 20
Menge: 35,000 m

**2.600 Brandschutz-Rohrabschottung für Rohr DN 25**
*** gemäß Ausführungsbeschreibung 16
DN 25
Menge: 4,000 m

**2.610 Brandschutz-Rohrabschottung für Rohr DN 32**
*** gemäß Ausführungsbeschreibung 16
DN 32
Menge: 3,000 m

**Ausführungsbeschreibung 17 Zuschlag zur Rohrleitungsdämmung bei unterschrittenen Mindestabständen**
*Zuschlag zur Rohrleitungsdämmung bei unterschrittenen Mindestabständen*
Zuschlag für erschwerte Montagebedingungen bei der Dämmung von Rohrleitungen und Formteilen

Zuschlag für erschwerte Montagebedingungen infolge unterschrittener Mindestabstände zu Wänden, Decken, Bauteilen oder benachbarten Leitungen. Der Zuschlag gilt für die Dämmung von Rohrleitungen sowie zugehörigen Formteilen im Bereich DN 12 bis DN 100.

Aufgrund der eingeschränkten Platzverhältnisse können zusätzliche Anpassarbeiten, Zuschnitte sowie eine mehrteilige Ausführung der Dämmung erforderlich werden. Diese Mehraufwendungen sind in den Einheitspreis einzukalkulieren.

Leistungsumfang

a) Zuschlag für Montage unter beengten Einbaubedingungen
b) Gültig für Rohrleitungen und Formteile (z. B. Bögen, Abzweige, Reduzierungen)
c) Berücksichtigung zusätzlicher Anpass- und Zuschnittarbeiten
d) Mehrteilige oder segmentierte Ausführung der Dämmung bei eingeschränkter Zugänglichkeit
e) Sicherstellung einer vollständig geschlossenen und funktionsgerechten Dämmung trotz erschwerter Montagebedingungen

**2.620 Zuschlag zur Rohrleitungsdämmung bei unterschrittenen Mindestabständen DN 12**
*** gemäß Ausführungsbeschreibung 17
Menge: 25,000 m

**2.630 Zuschlag zur Rohrleitungsdämmung bei unterschrittenen Mindestabständen DN 15**
*** gemäß Ausführungsbeschreibung 17
Menge: 50,000 m

**2.640 Zuschlag zur Rohrleitungsdämmung bei unterschrittenen Mindestabständen DN 20**
*** gemäß Ausführungsbeschreibung 17
Menge: 50,000 m

**2.650 Zuschlag zur Rohrleitungsdämmung bei unterschrittenen Mindestabständen DN 25**
*** gemäß Ausführungsbeschreibung 17
Menge: 40,000 m

**2.660 Zuschlag zur Rohrleitungsdämmung bei unterschrittenen Mindestabständen DN 32**
*** gemäß Ausführungsbeschreibung 17
Menge: 5,000 m

**2.670 Zuschlag zur Rohrleitungsdämmung bei unterschrittenen Mindestabständen DN 40**
*** gemäß Ausführungsbeschreibung 17
Menge: 5,000 m

**2.680 Zuschlag zur Rohrleitungsdämmung bei unterschrittenen Mindestabständen Ø16 mm**
*** gemäß Ausführungsbeschreibung 17
Menge: 5,000 m

**2.690 Zuschlag zur Rohrleitungsdämmung bei unterschrittenen Mindestabständen Ø20 mm**
*** gemäß Ausführungsbeschreibung 17
Menge: 5,000 m

**2.700 Zuschlag zur Rohrleitungsdämmung bei unterschrittenen Mindestabständen Ø25 mm**
*** gemäß Ausführungsbeschreibung 17
Menge: 3,000 m

### 3 Technische Dämmung Heizungsleitungen

**Ausführungsbeschreibung 18 Dämmung von Heizungsleitungen aus Edelstahl (DN 12–DN 100)**
*Dämmung von Heizungsleitungen aus Edelstahl (DN 12–DN 100)*
Heizungsleitungen aus Edelstahl in den Nennweiten DN 12 bis DN 100 sind gemäß den Anforderungen des Gebäudeenergiegesetzes (GEG 2024) mit einer 100 %-Wärmedämmung auszuführen, um Wärmeverluste zu begrenzen und die energetischen Anforderungen an die Anlagentechnik einzuhalten.

Werkstoffe

Rohrmaterial: Edelstahl

Dämmstoff: Kautschuk- oder Mineralwolle-Rohrschalen

Wärmeleitfähigkeit: λ ≤ 0,035 W/(m·K)

Ausführung

a) Passgenaue, rohrdimensionierte Dämmschalen bzw. Dämmhülsen für DN 12–DN 100
b) 100 %-Ummantelung gemäß GEG; Dämmdicke entspricht dem Rohrinnendurchmesser
c) Diffusionsdichte bzw. wärmebeständige Außenkaschierung
d) Stoß- und Längsnähte dauerhaft dicht und formschlüssig verschlossen
e) Lückenlose Dämmführung über Bögen, Abzweige, Formstücke und Armaturen

Technische Kenndaten

a) Dämmdicke entsprechend dem Rohrinnendurchmesser (100 %-Dämmung nach GEG 2024)
b) Wärmeleitfähigkeit λ ≤ 0,035 W/(m·K)
c) Temperaturbeständigkeit des Dämmstoffs ≥ 110 °C
d) Nennweitenbereich: DN 12–DN 100

**3.10 Heizungsleitung 12 Edelstahl Warmwasser 100%-Dämmung**
*** gemäß Ausführungsbeschreibung 18
DN 12
Menge: 205,000 m

**3.20 Heizungsleitung 15 Edelstahl Warmwasser 100%-Dämmung**
*** gemäß Ausführungsbeschreibung 18
DN 15
Menge: 107,000 m

**3.30 Heizungsleitung 20 Edelstahl Warmwasser 100%-Dämmung**
*** gemäß Ausführungsbeschreibung 18
DN 20
Menge: 21,000 m

**3.40 Heizungsleitung 25 Edelstahl Warmwasser 100%-Dämmung**
*** gemäß Ausführungsbeschreibung 18
DN 25
Menge: 22,000 m

**3.50 Heizungsleitung 32 Edelstahl Warmwasser 100%-Dämmung**
*** gemäß Ausführungsbeschreibung 18
DN 32
Menge: 11,000 m

**3.60 Heizungsleitung 50 Edelstahl Warmwasser 100%-Dämmung**
*** gemäß Ausführungsbeschreibung 18
DN 50
Menge: 4,000 m

**3.70 Heizungsleitung 65 Edelstahl Warmwasser 100%-Dämmung**
*** gemäß Ausführungsbeschreibung 18
DN 65
Menge: 8,000 m

**3.80 Heizungsleitung 100 Edelstahl Warmwasser 100%-Dämmung**
*** gemäß Ausführungsbeschreibung 18
DN 100
Menge: 60,000 m

**Ausführungsbeschreibung 19 Dämmung von Formteilen aus Edelstahl (DN 12–DN 100)**
*Dämmung von Formteilen aus Edelstahl (DN 12–DN 100)*
Formteile für Heizungsleitungen aus Edelstahl in den Nennweiten DN 12 bis DN 100 sind gemäß den Anforderungen des Gebäudeenergiegesetzes (GEG 2024) mit einer 100 %-Wärmedämmung auszuführen, um Wärmeverluste zu begrenzen und die energetischen Anforderungen an die Anlagentechnik einzuhalten. Die Dämmung der Formteile ist entsprechend der Rohrdämmung auszuführen und lückenlos in die Rohrleitungsdämmung zu integrieren.

Werkstoffe

Rohrmaterial: Edelstahl

Dämmstoff: Kautschuk- oder Mineralwolle-Formteildämmungen

Wärmeleitfähigkeit: λ ≤ 0,035 W/(m·K)

Ausführung

a) Passgenaue Dämmung für Formteile wie Bögen, T-Stücke für DN 12–DN 100
b) 100 %-Ummantelung gemäß GEG; Dämmdicke entspricht dem Rohrinnendurchmesser
c) Formteilgerechte Dämmsegmente oder vorgefertigte Formteildämmungen
d) Diffusionsdichte bzw. wärmebeständige Außenkaschierung
e) Stoß- und Längsnähte dauerhaft dicht und formschlüssig verschlossen
f) Lückenlose Anbindung der Formteildämmung an die angrenzende Rohrdämmung

Technische Kenndaten

a) Dämmdicke entsprechend dem Rohrinnendurchmesser (100 %-Dämmung nach GEG 2024)
b) Wärmeleitfähigkeit λ ≤ 0,035 W/(m·K)
c) Temperaturbeständigkeit des Dämmstoffs ≥ 110 °C
d) Nennweitenbereich: DN 12–DN 100

**3.90 Dämmung von Bogen 90° aus Edelstah DN 12**
*** gemäß Ausführungsbeschreibung 19
Menge: 205,000 St

**3.100 Dämmung von Bogen 90° aus Edelstah DN 15**
*** gemäß Ausführungsbeschreibung 19
Menge: 110,000 St

**3.110 Dämmung von Bogen 90° aus Edelstah DN 20**
*** gemäß Ausführungsbeschreibung 19
Menge: 21,000 St

**3.120 Dämmung von Bogen 90° aus Edelstah DN 25**
*** gemäß Ausführungsbeschreibung 19
Menge: 22,000 St

**3.130 Dämmung von Bogen 90° aus Edelstah DN 32**
*** gemäß Ausführungsbeschreibung 19
Menge: 11,000 St

**3.140 Dämmung von Bogen 90° aus Edelstah DN 50**
*** gemäß Ausführungsbeschreibung 19
Menge: 5,000 St

**3.150 Dämmung von Bogen 90° aus Edelstah DN 65**
*** gemäß Ausführungsbeschreibung 19
Menge: 10,000 St

**3.160 Dämmung von T-Stücke aus Edelstah DN 12**
*** gemäß Ausführungsbeschreibung 19
Menge: 2,000 St

**3.170 Dämmung von T-Stücke aus Edelstah DN 15**
*** gemäß Ausführungsbeschreibung 19
Menge: 8,000 St

**3.180 Dämmung von T-Stücke aus Edelstah DN 20**
*** gemäß Ausführungsbeschreibung 19
Menge: 10,000 St

**3.190 Dämmung von T-Stücke aus Edelstah DN 25**
*** gemäß Ausführungsbeschreibung 19
Menge: 20,000 St

**3.200 Dämmung von T-Stücke aus Edelstah DN 32**
*** gemäß Ausführungsbeschreibung 19
Menge: 10,000 St

**3.210 Dämmung von T-Stücke aus Edelstah DN 65**
*** gemäß Ausführungsbeschreibung 19
Menge: 5,000 St

**Ausführungsbeschreibung 20 Dämmung von Heizungsleitungen aus Edelstahl (DN 12–DN 100)**
*Dämmung von Heizungsleitungen aus Edelstahl (DN 12–DN 100)*
Heizungsleitungen aus Edelstahl in den Nennweiten DN 12 bis DN 100 sind gemäß den Anforderungen des Gebäudeenergiegesetzes (GEG 2024) mit einer 50 %-Wärmedämmung auszuführen, um Wärmeverluste zu begrenzen und die energetischen Anforderungen an die Anlagentechnik einzuhalten.

Werkstoffe

Rohrmaterial: Edelstahl

Dämmstoff: Kautschuk- oder Mineralwolle-Rohrschalen

Wärmeleitfähigkeit: λ ≤ 0,035 W/(m·K)

Ausführung

a) Passgenaue, rohrdimensionierte Dämmschalen bzw. Dämmhülsen für DN 12–DN 100
b) 50 %-Ummantelung gemäß GEG; Dämmdicke entspricht dem Rohrinnendurchmesser
c) Diffusionsdichte bzw. wärmebeständige Außenkaschierung
d) Stoß- und Längsnähte dauerhaft dicht und formschlüssig verschlossen
e) Lückenlose Dämmführung über Bögen, Abzweige, Formstücke und Armaturen

Technische Kenndaten

a) Dämmdicke entsprechend dem Rohrinnendurchmesser (50 %-Dämmung nach GEG 2024)
b) Wärmeleitfähigkeit λ ≤ 0,035 W/(m·K)
c) Temperaturbeständigkeit des Dämmstoffs ≥ 110 °C
d) Nennweitenbereich: DN 12–DN 100

**3.220 Heizungsleitung 12 Edelstahl Warmwasser 50%-Dämmung**
*** gemäß Ausführungsbeschreibung 20
DN 12
Menge: 26,000 m

**3.230 Heizungsleitung 15 Edelstahl Warmwasser 50%-Dämmung**
*** gemäß Ausführungsbeschreibung 20
DN 15
Menge: 35,000 m

**3.240 Heizungsleitung 20 Edelstahl Warmwasser 50%-Dämmung**
*** gemäß Ausführungsbeschreibung 20
DN 20
Menge: 22,000 m

**3.250 Heizungsleitung 25 Edelstahl Warmwasser 50%-Dämmung**
*** gemäß Ausführungsbeschreibung 20
DN 25
Menge: 5,000 m

**3.260 Heizungsleitung 32 Edelstahl Warmwasser 50%-Dämmung**
*** gemäß Ausführungsbeschreibung 20
DN 32
Menge: 10,000 m

**3.270 Heizungsleitung 40 Edelstahl Warmwasser 50%-Dämmung**
*** gemäß Ausführungsbeschreibung 20
DN 40
Menge: 34,000 m

**Ausführungsbeschreibung 21 Dämmung von Formteilen aus Edelstahl (DN 12–DN 100)**
*Dämmung von Formteilen aus Edelstahl (DN 12–DN 100)*
Formteile für Heizungsleitungen aus Edelstahl in den Nennweiten DN 12 bis DN 100 sind gemäß den Anforderungen des Gebäudeenergiegesetzes (GEG 2024) mit einer 50 %-Wärmedämmung auszuführen, um Wärmeverluste zu begrenzen und die energetischen Anforderungen an die Anlagentechnik einzuhalten. Die Dämmung der Formteile ist entsprechend der Rohrdämmung auszuführen und lückenlos in die Rohrleitungsdämmung zu integrieren.

Werkstoffe

Rohrmaterial: Edelstahl

Dämmstoff: Kautschuk- oder Mineralwolle-Formteildämmungen

Wärmeleitfähigkeit: λ ≤ 0,035 W/(m·K)

Ausführung

a) Passgenaue Dämmung für Formteile wie Bögen, T-Stücke für DN 12–DN 100
b) 50 %-Ummantelung gemäß GEG; Dämmdicke entspricht dem Rohrinnendurchmesser
c) Formteilgerechte Dämmsegmente oder vorgefertigte Formteildämmungen
d) Diffusionsdichte bzw. wärmebeständige Außenkaschierung
e) Stoß- und Längsnähte dauerhaft dicht und formschlüssig verschlossen
f) Lückenlose Anbindung der Formteildämmung an die angrenzende Rohrdämmung

Technische Kenndaten

a) Dämmdicke entsprechend dem Rohrinnendurchmesser (50 %-Dämmung nach GEG 2024)
b) Wärmeleitfähigkeit λ ≤ 0,035 W/(m·K)
c) Temperaturbeständigkeit des Dämmstoffs ≥ 110 °C
d) Nennweitenbereich: DN 12–DN 100

**3.280 Dämmung von Bogen 90° aus Edelstahl DN 12**
*** gemäß Ausführungsbeschreibung 21
Menge: 76,000 St

**3.290 Dämmung von Bogen 90° aus Edelstahl DN 15**
*** gemäß Ausführungsbeschreibung 21
Menge: 40,000 St

**3.300 Dämmung von Bogen 90° aus Edelstahl DN 20**
*** gemäß Ausführungsbeschreibung 21
Menge: 44,000 St

**3.310 Dämmung von Bogen 90° aus Edelstahl DN 25**
*** gemäß Ausführungsbeschreibung 21
Menge: 8,000 St

**3.320 Dämmung von Bogen 90° aus Edelstahl DN 32**
*** gemäß Ausführungsbeschreibung 21
Menge: 12,000 St

**3.330 Dämmung von Bogen 90° aus Edelstahl DN 40**
*** gemäß Ausführungsbeschreibung 21
Menge: 41,000 St

**3.340 Dämmung von T-Stücke aus Edelstahl DN 12**
*** gemäß Ausführungsbeschreibung 21
Menge: 2,000 St

**3.350 Dämmung von T-Stücke aus Edelstahl DN 15**
*** gemäß Ausführungsbeschreibung 21
Menge: 2,000 St

**3.360 Dämmung von T-Stücke aus Edelstahl DN 20**
*** gemäß Ausführungsbeschreibung 21
Menge: 2,000 St

**3.370 Dämmung von T-Stücke aus Edelstahl DN 25**
*** gemäß Ausführungsbeschreibung 21
Menge: 11,000 St

**3.380 Dämmung von T-Stücke aus Edelstahl DN 32**
*** gemäß Ausführungsbeschreibung 21
Menge: 25,000 St

**3.390 Dämmung von T-Stücke aus Edelstahl DN 40**
*** gemäß Ausführungsbeschreibung 21
Menge: 19,000 St

**Ausführungsbeschreibung 22 Brandschutz-Rohrabschottung f. nichtbrennb. Heizungsleitungen (DN 12–DN 100)**
*Brandschutz-Rohrabschottung f. nichtbrennb. Heizungsleitungen*
Herstellen einer Brandschutz-Rohrabschottung für nichtbrennbare Rohrleitungen der Heizungsinstallation bei Durchführung durch Wände und Decken.
Ausführung entsprechend allgemeinem bauaufsichtlichem Prüfzeugnis (abP), allgemeiner bauaufsichtlicher Zulassung (abZ) oder europäischer technischer Bewertung (ETA) des verwendeten Abschottungssystems.
Feuerwiderstandsklasse
R90 gemäß DIN 4102-11 bzw. entsprechend klassifizierter Bauart nach DIN EN 13501.
Rohrleitungen
Nichtbrennbare Rohrleitungen aus Edelstahl. Rohrwerkstoffe und Abmessungen gemäß Verwendbarkeitsnachweis des Abschottungssystems.
Einbau in
- Massivwände aus Mauerwerk, Beton, Stahlbeton oder Innenwände als Vollholzquerschnitt (Brettsperrholz)
- Decken aus Beton, Stahlbeton, Porenbeton oder Brettstapeldecken (Brettschichtholz)
Abschottungssystem
Rohrschalen oder Formteile aus nichtbrennbarer Mineralwolle.
Baustoffklasse mindestens A2 nach DIN 4102-1 bzw. A2-s1, d0 nach DIN EN 13501-1
Schmelzpunkt ≥ 1000 °C nach DIN 4102-17
Rohdichte ≥ 150 kg/m³
Einbaulänge und Dämmstärke entsprechend Verwendbarkeitsnachweis des Systems.
Befestigung und Ausführung gemäß Herstellervorgaben des zugelassenen Systems.
Kennzeichnung der Abschottung gemäß bauaufsichtlichen Anforderungen.
Die ordnungsgemäße Ausführung ist vom Ersteller der Abschottung nach Abschluss der Arbeiten durch eine Übereinstimmungserklärung zu bescheinigen.

**3.400 Brandschutz-Rohrabschottung für Rohr DN 12**
*** gemäß Ausführungsbeschreibung 22
DN 12
Menge: 34,000 m

**3.410 Brandschutz-Rohrabschottung für Rohr DN 15**
*** gemäß Ausführungsbeschreibung 22
DN 15
Menge: 10,000 m

**3.420 Brandschutz-Rohrabschottung für Rohr DN 20**
*** gemäß Ausführungsbeschreibung 22
DN 20
Menge: 36,000 m

**3.430 Brandschutz-Rohrabschottung für Rohr DN 25**
*** gemäß Ausführungsbeschreibung 22
DN 25
Menge: 2,000 m

**3.440 Brandschutz-Rohrabschottung für Rohr DN 32**
*** gemäß Ausführungsbeschreibung 22
DN 32
Menge: 10,000 m

**3.450 Brandschutz-Rohrabschottung für Rohr DN 40**
*** gemäß Ausführungsbeschreibung 22
DN 40
Menge: 4,000 m

**3.460 Brandschutz-Rohrabschottung für Rohr DN 65**
*** gemäß Ausführungsbeschreibung 22
DN 65
Menge: 4,000 m

**3.470 Brandschutz-Rohrabschottung für Rohr DN 100**
*** gemäß Ausführungsbeschreibung 22
DN 100
Menge: 2,000 m

**Ausführungsbeschreibung 23 Zuschlag zur Rohrleitungsdämmung bei unterschrittenen Mindestabständen**
*Zuschlag zur Rohrleitungsdämmung bei unterschrittenen Mindestabständen*
Zuschlag für erschwerte Montagebedingungen bei der Dämmung von Rohrleitungen und Formteilen

Zuschlag für erschwerte Montagebedingungen infolge unterschrittener Mindestabstände zu Wänden, Decken, Bauteilen oder benachbarten Leitungen. Der Zuschlag gilt für die Dämmung von Rohrleitungen sowie zugehörigen Formteilen im Bereich DN 12 bis DN 100.

Aufgrund der eingeschränkten Platzverhältnisse können zusätzliche Anpassarbeiten, Zuschnitte sowie eine mehrteilige Ausführung der Dämmung erforderlich werden. Diese Mehraufwendungen sind in den Einheitspreis einzukalkulieren.

Leistungsumfang

a) Zuschlag für Montage unter beengten Einbaubedingungen
b) Gültig für Rohrleitungen und Formteile (z. B. Bögen, Abzweige, Reduzierungen)
c) Berücksichtigung zusätzlicher Anpass- und Zuschnittarbeiten
d) Mehrteilige oder segmentierte Ausführung der Dämmung bei eingeschränkter Zugänglichkeit
e) Sicherstellung einer vollständig geschlossenen und funktionsgerechten Dämmung trotz erschwerter Montagebedingungen

**3.480 Zuschlag zur Rohrleitungsdämmung bei unterschrittenen Mindestabständen DN 12**
*** gemäß Ausführungsbeschreibung 23
Menge: 40,000 m

**3.490 Zuschlag zur Rohrleitungsdämmung bei unterschrittenen Mindestabständen DN 15**
*** gemäß Ausführungsbeschreibung 23
Menge: 20,000 m

**3.500 Zuschlag zur Rohrleitungsdämmung bei unterschrittenen Mindestabständen DN 20**
*** gemäß Ausführungsbeschreibung 23
Menge: 5,000 m

**3.510 Zuschlag zur Rohrleitungsdämmung bei unterschrittenen Mindestabständen DN 25**
*** gemäß Ausführungsbeschreibung 23
Menge: 5,000 m

**3.520 Zuschlag zur Rohrleitungsdämmung bei unterschrittenen Mindestabständen DN 32**
*** gemäß Ausführungsbeschreibung 23
Menge: 5,000 m

**3.530 Zuschlag zur Rohrleitungsdämmung bei unterschrittenen Mindestabständen DN 40**
*** gemäß Ausführungsbeschreibung 23
Menge: 5,000 m

**3.540 Zuschlag zur Rohrleitungsdämmung bei unterschrittenen Mindestabständen DN 50**
*** gemäß Ausführungsbeschreibung 23
Menge: 5,000 m

**3.550 Zuschlag zur Rohrleitungsdämmung bei unterschrittenen Mindestabständen DN 65**
*** gemäß Ausführungsbeschreibung 23
Menge: 5,000 m

**3.560 Zuschlag zur Rohrleitungsdämmung bei unterschrittenen Mindestabständen DN 100**
*** gemäß Ausführungsbeschreibung 23
Menge: 12,000 m

### 4 Technische Dämmung Lüftungsleitungen

**Ausführungsbeschreibung 24 Dämmung von Lüftungsleitungen aus verzinktem Stahl (DN 80–DN 315)**
*Dämmung von Lüftungsleitungen aus verzinktem Stahl (DN 80–DN 315)*
Lüftungsleitungen aus verzinktem Stahl in den Nennweiten DN 80 bis DN 315 für Zu- und Abluft erhalten eine diffusionsdichte Wärmedämmung zur Begrenzung von Wärmeverlusten sowie zur Vermeidung von Kondensatbildung.

Werkstoffe

Rohrmaterial: Stahl, verzinkt

Dämmstoff: Mineralwolle mit dampfdichter Aluminiumkaschierung

Ausführung

a) Passgenaue, rohrdimensionierte Dämmschalen bzw. Dämmschläuche für DN 80–DN 315
b) Lückenlose Ummantelung über die gesamte Rohrlänge
c) Diffusionsdicht ausgeführter Außenmantel zur Vermeidung von Kondensatbildung
d) Stoß- und Längsnähte dauerhaft dicht verklebt
e) Dämmführung durchgehend über Bögen, Abzweige und Formstücke

Technische Kenndaten

a) Dämmdicke entsprechend den Anforderungen der DIN V 18599 für Luftleitungen 3 cm
b) Wärmeleitfähigkeit λ ≤ 0,040 W/(m·K)
c) Temperaturbeständigkeit des Dämmstoffs von −20 °C bis +100 °C
d) Nennweitenbereich: DN 80–DN 315

**4.10 Lüftungsleitung DN80 Stahl Lüftung Kondensatschutz**
*** gemäß Ausführungsbeschreibung 24
DN 80
Menge: 1,500 m

**4.20 Lüftungsleitung DN100 Stahl Lüftung Kondensatschutz**
*** gemäß Ausführungsbeschreibung 24
DN 100
Menge: 60,000 m

**4.30 Lüftungsleitung DN125 Stahl Lüftung Kondensatschutz**
*** gemäß Ausführungsbeschreibung 24
DN 125
Menge: 23,000 m

**4.40 Lüftungsleitung DN140 Stahl Lüftung Kondensatschutz**
*** gemäß Ausführungsbeschreibung 24
DN 140
Menge: 14,000 m

**4.50 Lüftungsleitung DN150 Stahl Lüftung Kondensatschutz**
*** gemäß Ausführungsbeschreibung 24
DN 150
Menge: 12,000 m

**4.60 Lüftungsleitung DN160 Stahl Lüftung Kondensatschutz**
*** gemäß Ausführungsbeschreibung 24
DN 160
Menge: 36,000 m

**4.70 Lüftungsleitung DN180 Stahl Lüftung Kondensatschutz**
*** gemäß Ausführungsbeschreibung 24
DN 180
Menge: 4,000 m

**4.80 Lüftungsleitung DN200 Stahl Lüftung Kondensatschutz**
*** gemäß Ausführungsbeschreibung 24
DN 200
Menge: 23,000 m

**4.90 Lüftungsleitung DN250 Stahl Lüftung Kondensatschutz**
*** gemäß Ausführungsbeschreibung 24
DN 250
Menge: 12,000 m

**4.100 Lüftungsleitung DN315 Stahl Lüftung Kondensatschutz**
*** gemäß Ausführungsbeschreibung 24
DN 315
Menge: 5,000 m

**4.110 Lüftungsleitung 100mm PP Lüftung Kondensatschutz**
*** gemäß Ausführungsbeschreibung 24
Lüftungsleitungen aus Polypropylen 100mm dienen der Digestorielüftung und erhalten eine diffusionsdichte Dämmung zur Minderung von Schall- und Wärmeverlusten und dem Schutz gegen Tauwasser.

Werkstoff:
Dämmstoff: Polyethylen- oder Kautschuk-Dämmhülse.
Rohrmaterial: Polypropylen (PP).

Ausführung:
a) Passgenaue Dämmhülse 100mm.
b) Lückenlose Ummantelung über die gesamte Rohrlänge.
c) Diffusionsdichter Außenmantel zur Vermeidung von Kondensat.
d) Stoßstellen und Nähte dicht verklebt.
e) Dämmung über Bögen, Abzweige und Formstücke.

Technische Kenndaten:
a) Dämmdicke entsprechend DIN V 18599 für Luftleitungen.
b) Wärmeleitfähigkeit λ ≤ 0,040 W/(m·K).
c) Temperaturbeständigkeit des Dämmstoffs −20 °C bis +100 °C.
d) Rohrdurchmesser: 100mm.

Anforderungen:
- Produktneutrale Dämmung gemäß DIN V 18599 und DIN 1946‑6.
- Vermeidung von Wärmeverlusten und Kondensatbildung.
- Dämmung lückenlos über Bögen, Abzweige und Armaturen.
Menge: 3,000 m

**4.120 Lüftungsleitung 160mm PP Lüftung Kondensatschutz**
*** gemäß Ausführungsbeschreibung 24
Lüftungsleitungen aus Polypropylen 160mm dienen der Wohnraumlüftung und erhalten eine diffusionsdichte Dämmung zur Minderung von Schall- und Wärmeverlusten.

Werkstoff:
Dämmstoff: Polyethylen- oder Kautschuk-Dämmhülse.
Rohrmaterial: Polypropylen (PP).

Ausführung:
a) Passgenaue Dämmhülse 160mm.
b) Lückenlose Ummantelung über die gesamte Rohrlänge.
c) Diffusionsdichter Außenmantel zur Vermeidung von Kondensat.
d) Stoßstellen und Nähte dicht verklebt.
e) Dämmung über Bögen, Abzweige und Formstücke.

Technische Kenndaten:
a) Dämmdicke entsprechend DIN V 18599 für Luftleitungen.
b) Wärmeleitfähigkeit λ ≤ 0,040 W/(m·K).
c) Temperaturbeständigkeit des Dämmstoffs −20 °C bis +100 °C.
d) Rohrdurchmesser: 160mm.

Anforderungen:
- Produktneutrale Dämmung gemäß DIN V 18599 und DIN 1946‑6.
- Vermeidung von Wärmeverlusten und Kondensatbildung.
- Dämmung lückenlos über Bögen, Abzweige und Armaturen.
Menge: 6,000 m

**4.130 Lüftungsleitung 180mm PP Lüftung Kondensatschutz**
*** gemäß Ausführungsbeschreibung 24
Lüftungsleitungen aus Polypropylen 180mm dienen der Wohnraumlüftung und erhalten eine diffusionsdichte Dämmung zur Minderung von Schall- und Wärmeverlusten.

Werkstoff:
Dämmstoff: Polyethylen- oder Kautschuk-Dämmhülse.
Rohrmaterial: Polypropylen (PP).

Ausführung:
a) Passgenaue Dämmhülse 180mm.
b) Lückenlose Ummantelung über die gesamte Rohrlänge.
c) Diffusionsdichter Außenmantel zur Vermeidung von Kondensat.
d) Stoßstellen und Nähte dicht verklebt.
e) Dämmung über Bögen, Abzweige und Formstücke.

Technische Kenndaten:
a) Dämmdicke entsprechend DIN V 18599 für Luftleitungen.
b) Wärmeleitfähigkeit λ ≤ 0,040 W/(m·K).
c) Temperaturbeständigkeit des Dämmstoffs −20 °C bis +100 °C.
d) Rohrdurchmesser: 180mm.

Anforderungen:
- Produktneutrale Dämmung gemäß DIN V 18599 und DIN 1946‑6.
- Vermeidung von Wärmeverlusten und Kondensatbildung.
- Dämmung lückenlos über Bögen, Abzweige und Armaturen.
Menge: 5,000 m

**Ausführungsbeschreibung 25 Dämmung von rechteckigen Lüftungskanälen aus verzinktem Stahl**
*Dämmung von rechteckigen Lüftungskanälen aus verzinktem Stahl*
Rechteckige Luftleitungen aus verzinktem Stahl für Zu- und Abluft erhalten eine diffusionsdichte Wärmedämmung zur Begrenzung von Wärmeverlusten sowie zur Vermeidung von Kondensatbildung.

Werkstoffe

Leitungsmaterial: Stahl, verzinkt

Dämmstoff: Mineralwolle mit dampfdichter Aluminiumkaschierung

Ausführung

a) Passgenaue Dämmplatten oder segmentierte Dämmung für rechteckige Luftleitungen
b) Lückenlose Ummantelung aller Kanalflächen einschließlich Flanschen und Verbindungen
c) Diffusionsdicht ausgeführter Außenmantel zur Vermeidung von Kondensatbildung
d) Stoß- und Längsnähte dauerhaft dicht verklebt bzw. systemkonform verschlossen
e) Dämmführung durchgehend über Bögen, Abzweige, Übergänge und sonstige Formstücke

Technische Kenndaten

a) Dämmdicke entsprechend den Anforderungen der DIN V 18599 für Luftleitungen in Technickzentralen und Schächten 5 cm, in Abhangdecken 3 cm
b) Wärmeleitfähigkeit λ ≤ 0,040 W/(m·K)
c) Temperaturbeständigkeit des Dämmstoffs von −20 °C bis +100 °C
d) Geeignet für rechteckige Zu- und Abluftleitungen

**4.140 Formstück Luftltg rechteckig Stahl verz gefalzt Kanten-L bis 500mm**
*** gemäß Ausführungsbeschreibung 25
Werkstoff:
a) Verzinkter Stahl, rechteckig, gefalzt
Ausführung:
a) Dämmstoff aus nicht brennbarer Mineralwolle mit hoher Diffusionsdichtheit
b) Wärmeleitfähigkeit λ ≤ 0,035 W/(m·K)
c) Dämmstärke gemäß DIN V 18599 und DIN 1946‑6 für Luftleitungen
d) Dampfsperre aus Aluminium-Verbundfolie
e) Passgenaue Dämmschalen für rechteckige Kanäle
Technische Kenndaten:
a) Luftdichtheitsklasse ATC3 nach DIN EN 16798‑3
b) Druckklasse 2 nach DIN EN 1507
c) Kantenlänge bis 500 mm
d) Wanddicke 0,8 mm
Anforderungen:
- Diffusionsdichte Ausführung zum Schutz vor Tauwasser
- Mindestabstände nach DIN 4140 einhalten
- Brandschutzanforderungen nach Musterbauordnung § 41 und DIN 4102‑1
Menge: 122,000 m²

**4.150 Formstück Luftltg rechteckig Stahl verz gefalzt Kanten-L 500-1000mm**
*** gemäß Ausführungsbeschreibung 25
Werkstoff:
a) Verzinkter Stahl, rechteckig, gefalzt
Ausführung:
a) Dämmstoff aus nicht brennbarer Mineralwolle mit hoher Diffusionsdichtheit
b) Wärmeleitfähigkeit λ ≤ 0,035 W/(m·K)
c) Dämmstärke gemäß DIN V 18599 und DIN 1946‑6 für Luftleitungen
d) Dampfsperre aus Aluminium-Verbundfolie
e) Passgenaue Dämmschalen für rechteckige Kanäle
Technische Kenndaten:
a) Luftdichtheitsklasse ATC3 nach DIN EN 16798‑3
b) Druckklasse 2 nach DIN EN 1507
c) Kantenlänge 500-1000 mm
d) Wanddicke 0,8 mm
Anforderungen:
- Diffusionsdichte Ausführung zum Schutz vor Tauwasser
- Mindestabstände nach DIN 4140 einhalten
- Brandschutzanforderungen nach Musterbauordnung § 41 und DIN 4102‑1
Menge: 286,000 m²

**4.160 Formstück Luftltg rechteckig Stahl verz gefalzt Kanten-L 1000-1500mm**
*** gemäß Ausführungsbeschreibung 25
Werkstoff:
a) Verzinkter Stahl, rechteckig, gefalzt
Ausführung:
a) Dämmstoff aus nicht brennbarer Mineralwolle mit hoher Diffusionsdichtheit
b) Wärmeleitfähigkeit λ ≤ 0,035 W/(m·K)
c) Dämmstärke gemäß DIN V 18599 und DIN 1946‑6 für Luftleitungen
d) Dampfsperre aus Aluminium-Verbundfolie
e) Passgenaue Dämmschalen für rechteckige Kanäle
Technische Kenndaten:
a) Luftdichtheitsklasse ATC3 nach DIN EN 16798‑3
b) Druckklasse 2 nach DIN EN 1507
c) Kantenlänge 1000-1500 mm
d) Wanddicke 0,8 mm
Anforderungen:
- Diffusionsdichte Ausführung zum Schutz vor Tauwasser
- Mindestabstände nach DIN 4140 einhalten
- Brandschutzanforderungen nach Musterbauordnung § 41 und DIN 4102‑1
Menge: 68,000 m²

**4.170 Formstück Luftltg rechteckig Stahl verz gefalzt Kanten-L 1500-2000mm**
*** gemäß Ausführungsbeschreibung 25
Werkstoff:
a) Verzinkter Stahl, rechteckig, gefalzt
Ausführung:
a) Dämmstoff aus nicht brennbarer Mineralwolle mit hoher Diffusionsdichtheit
b) Wärmeleitfähigkeit λ ≤ 0,035 W/(m·K)
c) Dämmstärke gemäß DIN V 18599 und DIN 1946‑6 für Luftleitungen
d) Dampfsperre aus Aluminium-Verbundfolie
e) Passgenaue Dämmschalen für rechteckige Kanäle
Technische Kenndaten:
a) Luftdichtheitsklasse ATC3 nach DIN EN 16798‑3
b) Druckklasse 2 nach DIN EN 1507
c) Kantenlänge 1500-2000 mm
d) Wanddicke 0,8 mm
Anforderungen:
- Diffusionsdichte Ausführung zum Schutz vor Tauwasser
- Mindestabstände nach DIN 4140 einhalten
- Brandschutzanforderungen nach Musterbauordnung § 41 und DIN 4102‑1
Menge: 19,750 m²

**4.180 Formstück Luftltg rechteckig Stahl niro gefalzt Kanten-L bis 500mm**
*** gemäß Ausführungsbeschreibung 25
Werkstoff:
a) Edelstahl (Niro), rechteckig, gefalzt
Ausführung:
a) Dämmstoff aus nicht brennbarer Mineralwolle mit hoher Diffusionsdichtheit
b) Wärmeleitfähigkeit λ ≤ 0,035 W/(m·K)
c) Dämmstärke gemäß DIN V 18599 und DIN 1946‑6 für Luftleitungen
d) Dampfsperre aus Aluminium-Verbundfolie
e) Passgenaue Dämmschalen für rechteckige Kanäle
Technische Kenndaten:
a) Luftdichtheitsklasse ATC3 nach DIN EN 16798‑3
b) Druckklasse 2 nach DIN EN 1507
c) Kantenlänge bis 500 mm
d) Wanddicke 0,8 mm
Anforderungen:
- Diffusionsdichte Ausführung zum Schutz vor Tauwasser
- Mindestabstände nach DIN 4140 einhalten
- Brandschutzanforderungen nach Musterbauordnung § 41 und DIN 4102‑1
Menge: 21,390 m²

**4.190 Formstück Luftltg rechteckig Stahl niro gefalzt Kanten-L 500-1000mm**
*** gemäß Ausführungsbeschreibung 25
Werkstoff:
a) Edelstahl (Niro), rechteckig, gefalzt
Ausführung:
a) Dämmstoff aus nicht brennbarer Mineralwolle mit hoher Diffusionsdichtheit
b) Wärmeleitfähigkeit λ ≤ 0,035 W/(m·K)
c) Dämmstärke gemäß DIN V 18599 und DIN 1946‑6 für Luftleitungen
d) Dampfsperre aus Aluminium-Verbundfolie
e) Passgenaue Dämmschalen für rechteckige Kanäle
Technische Kenndaten:
a) Luftdichtheitsklasse ATC3 nach DIN EN 16798‑3
b) Druckklasse 2 nach DIN EN 1507
c) Kantenlänge 500-1000 mm
d) Wanddicke 0,8 mm
Anforderungen:
- Diffusionsdichte Ausführung zum Schutz vor Tauwasser
- Mindestabstände nach DIN 4140 einhalten
- Brandschutzanforderungen nach Musterbauordnung § 41 und DIN 4102‑1
Menge: 62,140 m²

**4.200 Formstück Luftltg rechteckig Stahl niro gefalzt Kanten-L 1500-2000mm**
*** gemäß Ausführungsbeschreibung 25
Werkstoff:
a) Edelstahl (Niro), rechteckig, gefalzt
Ausführung:
a) Dämmstoff aus nicht brennbarer Mineralwolle mit hoher Diffusionsdichtheit
b) Wärmeleitfähigkeit λ ≤ 0,035 W/(m·K)
c) Dämmstärke gemäß DIN V 18599 und DIN 1946‑6 für Luftleitungen
d) Dampfsperre aus Aluminium-Verbundfolie
e) Passgenaue Dämmschalen für rechteckige Kanäle
Technische Kenndaten:
a) Luftdichtheitsklasse ATC3 nach DIN EN 16798‑3
b) Druckklasse 2 nach DIN EN 1507
c) Kantenlänge 1500-2000 mm
d) Wanddicke 0,8 mm
Anforderungen:
- Diffusionsdichte Ausführung zum Schutz vor Tauwasser
- Mindestabstände nach DIN 4140 einhalten
- Brandschutzanforderungen nach Musterbauordnung § 41 und DIN 4102‑1
Menge: 1,000 m²

**4.210 Formstück Luftltg rechteckig Stahl niro gefalzt Kanten-L ü. 2000mm**
*** gemäß Ausführungsbeschreibung 25
Werkstoff:
a) Edelstahl (Niro), rechteckig, gefalzt
Ausführung:
a) Dämmstoff aus nicht brennbarer Mineralwolle mit hoher Diffusionsdichtheit
b) Wärmeleitfähigkeit λ ≤ 0,035 W/(m·K)
c) Dämmstärke gemäß DIN V 18599 und DIN 1946‑6 für Luftleitungen
d) Dampfsperre aus Aluminium-Verbundfolie
e) Passgenaue Dämmschalen für rechteckige Kanäle
Technische Kenndaten:
a) Luftdichtheitsklasse ATC3 nach DIN EN 16798‑3
b) Druckklasse 2 nach DIN EN 1507
c) Kantenlänge >2000 mm
d) Wanddicke 0,8 mm
Anforderungen:
- Diffusionsdichte Ausführung zum Schutz vor Tauwasser
- Mindestabstände nach DIN 4140 einhalten
- Brandschutzanforderungen nach Musterbauordnung § 41 und DIN 4102‑1
Menge: 7,780 m²

### 5 Sonstiges

**5.10 Monteurstunden**
Monteurstunden

einschl. sämtlicher Zulagen und Zuschläge.

unter Beachtung vorstehender Hinweise.
Menge: 50,000 h

**5.20 Helferstunden**
Helferstunden

einschl. sämtlicher Zulagen und Zuschläge.

unter Beachtung vorstehender Hinweise.
Menge: 50,000 h

**5.30 Revisionsunterlagen für die technische Dämmung**
Die Revisionsunterlagen für die Leistungen der technischen Dämmung sind gemäß den Gebäudeleitlinien 2020, insbesondere Kapitel 1.7.0 „Dokumentation“, zu erstellen. Die Unterlagen dienen der vollständigen Dokumentation der ausgeführten Dämmarbeiten an Rohrleitungen, Luftleitungen sowie zugehörigen Formteilen.

Allgemeine Anforderungen
Grundlage der Dokumentation ist die VDI 6026 Blatt 1.
Die Unterlagen müssen den tatsächlich ausgeführten Endzustand (as built) vollständig abbilden.
Einheitliche Bezeichnungen für Räume, Raumnummern, Anlagen und Anlagenteile über alle Gewerke hinweg.
Verwendung normgerechter Bezeichnungen und eindeutiger Klartextangaben (DIN / VDI).
Umfang der Revisionsunterlagen technische Dämmung
Zusätzlich zu den allgemeinen Dokumentationsanforderungen sind beizufügen:
Anlagenbeschreibung der ausgeführten Dämmarbeiten

Revisionspläne der gedämmten Rohr- und Luftleitungen mit:
Kennzeichnung der gedämmten Leitungsabschnitte
Angabe der verwendeten Dämmstoffe
Angabe der Dämmstärken und Ummantelungen

Dokumentation der ausgeführten Dämmung an:
Rohrleitungen einschließlich Formteile (Bögen, Abzweige, Armaturen)
Luftleitungen einschließlich Formstücke und Übergänge

Materialnachweise und technische Unterlagen, insbesondere:
Herstellerunterlagen und technische Datenblätter der eingesetzten Dämmstoffe
Angaben zu Wärmeleitfähigkeit, Dämmstärken und Temperaturbeständigkeit
ggf. bauaufsichtliche Nachweise oder Produktzulassungen

Dokumentation besonderer Ausführungen, insbesondere:
Dämmung bei beengten Einbauverhältnissen
Sonderkonstruktionen oder abweichende Ausführungen
Fotodokumentation wesentlicher Ausführungsbereiche (sofern gefordert)
Fachunternehmerbescheinigungen gemäß BauO NRW
Angaben zu Gewährleistungsfristen

Form der Übergabe:
1-fach Papierform
1-fach digital (PDF) auf USB-Datenträger
Pläne zusätzlich im DWG- oder DXF-Format, kompatibel mit AutoCAD 2010 oder neuer
Einhaltung der CAD-Standards des Auftraggebers
Menge: 1,000 St

**5.40 Rohrkennzeichnungsaufkleber für technische Anlagen**
Rohrleitungen der technischen Gebäudeausrüstung sind gemäß DIN 2403 dauerhaft und gut sichtbar zu kennzeichnen. Die Kennzeichnung dient der eindeutigen Identifikation der Medien, der Fließrichtung sowie der sicheren Wartung und Instandhaltung der Anlagen.

Werkstoffe

Trägermaterial: Selbstklebende PVC- oder Polyesterfolie

Oberfläche: Abriebfest, feuchtigkeits- und alterungsbeständig

Ausführung

a) Selbstklebende Rohrkennzeichnungsaufkleber zur eindeutigen Kennzeichnung der Medien
b) Farb- und Beschriftungsausführung gemäß DIN 2403
c) Aufdruck mit Medienbezeichnung sowie Fließrichtungsangabe durch Richtungspfeile
d) Gute Lesbarkeit und ausreichende Schriftgröße entsprechend dem Rohrdurchmesser
e) Anbringung auf gereinigter, trockener Rohr- oder Dämmoberfläche
f) Kennzeichnung in regelmäßigen Abständen sowie vor und nach Wand- und Deckendurchführungen, an Armaturen, Abzweigen und Richtungsänderungen

Technische Kenndaten

a) Temperaturbeständigkeit mindestens −20 °C bis +80 °C
b) UV- und feuchtigkeitsbeständig
c) Dauerhaft haftender Klebstoff für metallische Oberflächen und Dämmummantelungen
Menge: 200,000 St
